# Bodenarchäologische Baubegleitung
Leistungsbeschreibung (GAEB 90, DA81)
Währung: EUR
Auftraggeber: Stadtverwaltung Fontanestadt Neuruppin Bauamt, Sachgebiet Ti

## Bodenarchäologische Baubegleitung

*Hinweis*
Das von dem Bauvorhaben betroffene Gelände liegt
vollumfänglich im Bereich des Bodendenkmals 100253.
Betroffen ist ein besonders sensibler Bereich im
unmittelbaren Vorfeld der noch in Teilen erhaltenen
Stadtmauer der Altstadt von Neuruppin mit
Zeitstellungen vom Mittelalter bis zur Neuzeit, die mit
einem dreifachen Wall-Graben-System befestigt war und
dessen Reste im Vorhabenbereich z.T. auch noch
obertägig sichtbar sind.
Baubegleitende archäologische Dokumentationen der
späten 1990er bis 2010er Jahre konnten für den gesamten
Vorhabenbereich trotz älterer Störungen eine gute
Erhaltung auch der obertägig nicht mehr sichtbaren
Bodendenkmalsubstanz - namentlich der Reste des
Wall-Graben-Systems der mittelalterlichen bis
neuzeitlichen Stadtbefestigung sowie älterer
Bahnhofsanlagen - nachweisen, die bis in teils
beachtliche Tiefen unter heutiger Geländeoberkante
reichen, sodass über alle geplanten Eingriffstiefen mit
einer Erhaltung archäologischer Substanz zu rechnen
ist.

Infolgedessen wird das betroffene Gelände durch
folgende Arbeiten beeinträchtigt:

Straßenbau/ Wege- und Platzflächenbau
Verlegung Leitungen
Fundamentbau
Pflanzgruben für Bäume

Da in dem genannten Bereich des Bodendenkmals mit
Bodenfunden zu rechnen ist, wird die Durchführung der
baubegleitenden archäologischen Dokumentation in diesem
Vorhabensbereich erforderlich.

Eine facharchäologische Begleitung soll sicherstellen,
dass die Bodendenkmalstrukturen und Funde vor der
Teilzerstörung des Bodendenkmals in den
Eingriffsbereichen freigelegt,  dokumentiert, geborgen
und interpretiert werden können und die im Boden
verbleibenden Strukturen und Funde geschützt werden.

Maßgeblich für die Durchführung der baubegleitenden
archäologischen Untersuchungen sind die Vorgaben des
Archäologischen Landesmuseums (BLDAM, gemäß aktueller
Richtlinie).

Die tatsächliche Dauer der archäologischen
Untersuchungen hängt maßgeblich vom jeweiligen
Baufortschritt und der anfallenden Befund- und
Funddichte ab.

Geplante Bauzeit: Baubeginn: 07.09.2026
Bauende: 31.12.2027

### 01 Archäologische Baubegleitung

**01.0001 Bereitstellung von Fachpersonal (Archäologe)**
Bereitstellung von qualifiziertem archäologischen
Personal (Archäologe) vor Ort während der gesamten
Bauzeit. (Arbeitszeit von 8h je Arbeitstag).
Menge: 8,000 h

**01.0002 Bereitstellung von Fachpersonal (Grabungstechniker)**
Bereitstellung von qualifiziertem archäologischen
Personal (Grabungstechniker) vor Ort während der
gesamten Bauzeit. (Arbeitszeit von 8h je Arbeitstag).
Menge: 8,000 h

**01.0003 Bereitstellung von Fachpersonal (Grabungshelfer)**
Bereitstellung von qualifiziertem archäologischen
Personal (Grabungshelfer) vor Ort während der gesamten
Bauzeit. (Arbeitszeit von 8h je Arbeitstag).
Menge: 8,000 h

**01.0004 Zeichner**
Gemäß der fachlichen Anforderungen ist für die
Erstellung der der baubegleitenden Geländedokumentation
ein Zeichner einzusetzen (Arbeitszeit von 8 Stunden je
Arbeitstag).
Menge: 8,000 h

**01.0005 Detaillierte Auflistung der Stundensätze für das eingesetzte Fachpersonal.**
Detaillierte Auflistung der Stundensätze für das
eingesetzte Fachpersonal. Hierbei sind die erbrachten
Leistungen nach Tag und Anwesenheitszeit dem zu
dokumentieren und dem AG gesondert vorzulegen.
Menge: 1,000 psch

**01.0006 Zusammenarbeit und Kommunikation**
Regelmäßige Abstimmungstreffen mit dem Auftraggeber und
den ausführenden Bauunternehmen. Laufende Information
der zuständigen Denkmalschutzbehörde über den
Fortschritt der archäologischen Arbeiten.
Menge: 1,000 psch

### 02 Dokumentation und Funbergung

**02.0001 Systematische Dokumentation aller archäologischen Funde und Befunde nach gültigen wissenschaftlichen Standards.**
Menge: 1,000 psch

**02.0002 Sicherstellung der Bergung und fachgerechten Lagerung der Funde.**
Sicherstellung der Bergung und fachgerechten Lagerung
aller ggf. anfallenden Funde.
Menge: 1,000 psch

**02.0003 Erstellung von detaillierten Fundberichten inklusive Zeichnungen, Fotografien und Beschreibungen.**
Menge: 1,000 psch

### 03 Nachbearbeitung und Abschlussdokumentation

**03.0001 Analyse und Auswertung**
Analyse der geborgenen Funde und Befunde durch
Experten. Gegebenenfalls Durchführung
naturwissenschaftlicher Untersuchungen (z.B.
Radiokarbon-Datierungen, Materialanalysen).
Menge: 1,000 psch

**03.0002 Erstellung eines Abschlussberichts**
Zusammenführung aller Daten in einem umfassenden
Abschlussbericht entsprechend der aktuellen Richtlinien
zur Grabungsdokumentation des Brandenburgischen
Landesamtes für Denkmalpflege und Archäologischen
Landesmuseums.
Berichtsinhalte: Fundübersicht, Analysen, ggf.
Ergebnisse naturwissenschaftlicher Untersuchungen,
archäologische Interpretation. Übergabe der Ergebnisse
vor den zuständigen Behörden und dem Auftraggeber.
Menge: 1,000 St

### 04 Fahrtkosten

**04.0001 Fahrtkosten**
Fahrtkosten für einen Tag zu Gewährung
der Dokumentation gemäß den
Auflagen der Unteren Denkmalsschutzbehörde.
Menge: 1,000 psch

USt %: 19,00
